# Essais sur plancher en béton

- Propriété du fichier: CYPE Ingenieros S.A.
- Format: FIEBDC-3/2016
- Logiciel: Générateur de prix de la construction. CYPE Ingenieros, S.A.
- Date: 09/11/2024
- Zone géographique: Cameroun
- Devise: XAF
- Coûts indirects: 3 %
- Frais généraux: 13 %
- Bénéfice: 6 %
- TVA: 19.25 %

## P Interventions préalables

### PP Étude des pathologies

#### PPX Essais in situ

**PPX050** U Essais sur plancher en béton.
Essai pour la détermination du diamètre des armatures supérieures d'une poutrelle ou nervure, un panneau, un porte-à-faux ou un plancher en béton armé, via l'utilisation d'un pachomètre, sans inclure l'ouverture, ni le repositionnement des revêtements ou recouvrements.
Inclut: Réalisation de l'essai.
Critère pour le métré: Nombre d'unités prévues, selon documentation graphique du Projet.
Critère pour le mémoire: On mesurera le nombre d'unités réellement exécutées selon les spécifications du Projet.

| Code | U | Désignation | Quantité | Prix | Montant |
|---|---|---|---|---|---|
| mt49hpa050a | U | Essai pour déterminer le diamètre des armatures supérieures d'une poutrelle, une nervure, un panneau, un porte-à-faux ou un plancher en béton armé, via l'utilisation de pachomètre, sans inclure l'ouverture, ni le repositionnement des revêtements ou recouvrements. (matériau) | 1 | 58739.74 | 58739.740 |
| % | % | Frais de chantier des unités d'ouvrage | 2 % | 58739.740 | 1174.795 |
|  |  | Coûts directs |  |  | 59914.535 |
