# Radiateur pour chauffage à basse température

- Propriété du fichier: CYPE Ingenieros S.A.
- Format: FIEBDC-3/2016
- Logiciel: Générateur de prix de la construction. CYPE Ingenieros, S.A.
- Date: 09/11/2024
- Zone géographique: Cameroun
- Devise: XAF
- Coûts indirects: 3 %
- Frais généraux: 13 %
- Bénéfice: 6 %
- TVA: 19.25 %

## T Équipements techniques

### TC ECS et chauffage

#### TCM Émetteurs à eau

**TCM020** U Radiateur pour chauffage à basse température.
Radiateur pour chauffage à basse température, avec échangeur de chaleur de tube en cuivre et ailettes en aluminium, carcasse indépendante de l'échangeur, ventilateurs avec moteur Brushless, à vitesse variable, pour soufflage d'air et panneau de contrôle avec 4 modes de fonctionnement, puissance calorifique 569,6 W pour écart de température de 30°C, puissance calorifique 823,3 W pour écart de température de 40°C, puissance calorifique 1067,4 W pour écart de température de 50°C, pression sonore 29 dBA, dimensions 635x545x119 mm, poids 7,9 kg, couleur blanche RAL 9010. Comprend vanne thermostatique, les supports et tous les accessoires nécessaires au bon fonctionnement. Totalement monté, connecté et testé.
Inclut: Implantation à l'aide d'un plan. Fixation au parement via des éléments d'ancrage. Emplacement et fixation des unités. Montage des accessoires. Connexion au réseau de conduction d'eau.
Critère pour le métré: Nombre d'unités prévues, selon documentation graphique du Projet.
Critère pour le mémoire: On mesurera le nombre d'unités réellement exécutées selon les spécifications du Projet.

| Code | U | Désignation | Quantité | Prix | Montant |
|---|---|---|---|---|---|
| mt38fer055a | U | Radiateur pour chauffage à basse température, avec échangeur de chaleur de tube en cuivre et ailettes en aluminium, carcasse indépendante de l'échangeur, ventilateurs avec moteur Brushless, à vitesse variable, pour soufflage d'air et panneau de contrôle avec 4 modes de fonctionnement, puissance calorifique 569,6 W pour écart de température de 30°C, puissance calorifique 823,3 W pour écart de température de 40°C, puissance calorifique 1067,4 W pour écart de température de 50°C, pression sonore 29 dBA, dimensions 635x545x119 mm, poids 7,9 kg, couleur blanche RAL 9010. (matériau) | 1 | 396088.5 | 396088.500 |
| mt38fer058 | U | Support en acier pour radiateur, pour mise en place murale avec des vis. (matériau) | 2 | 1359.81 | 2719.620 |
| mt38fer087 | U | Kit pour connexion de radiateur au tuyau de distribution, composé de vanne thermostatique et autres accessoires nécessaires. (matériau) | 1 | 22266.96 | 22266.960 |
| mo004 | h | Compagnon professionnel III/CP2 chauffagiste. (main-d'œuvre) | 0.372 | 1819.81 | 676.969 |
| mo103 | h | Ouvrier professionnel II/OP chauffagiste. (main-d'œuvre) | 0.372 | 1133.3 | 421.588 |
| % | % | Frais de chantier des unités d'ouvrage | 2 % | 422173.637 | 8443.473 |
|  |  | Coûts directs |  |  | 430617.110 |

## Ressources

**mt38fer055a** U Radiateur pour chauffage à basse température
Données techniques: Coût énergétique 884.451 MJ; Émission de CO2 65.169 kg
Déchets:
- emballage: re150101 Emballages en papier et en carton. (composant de déchet); quantité 0.086 kg; Code CED 15 01 01; Masse de l'élément 1 kg; Volume 0.001333 m3
