# Grille antivandalisme pour luminaire de secours

- Propriété du fichier: CYPE Ingenieros S.A.
- Format: FIEBDC-3/2016
- Logiciel: Générateur de prix de la construction. CYPE Ingenieros, S.A.
- Date: 04/04/2024
- Zone géographique: Cameroun
- Devise: XAF
- Coûts indirects: 3 %
- Frais généraux: 13 %
- Bénéfice: 6 %
- TVA: 19.25 %

## T Équipements techniques

### TI Protections contre les incendies

#### TIE Éclairage d'urgence

**TIE050** U Grille antivandalisme pour luminaire de secours.
Grille antivadalisme en aluminium, de 250x150x90 mm, pour luminaire de secours. Comprend les éléments de fixation.
Inclut: Fixation et nivellement.
Critère pour le métré: Nombre d'unités prévues, selon documentation graphique du Projet.
Critère pour le mémoire: On mesurera le nombre d'unités réellement exécutées selon les spécifications du Projet.

| Code | U | Désignation | Quantité | Prix | Montant |
|---|---|---|---|---|---|
| mt34aem060a | U | Grille antivadalisme en aluminium, de 250x150x90 mm, pour luminaire de secours. Comprend les éléments de fixation. (matériau) | 1 | 20255.57 | 20255.570 |
| mo003 | h | Compagnon professionnel III/CP2 électricien. (main-d'œuvre) | 0.122 | 1775.06 | 216.557 |
| mo102 | h | Ouvrier professionnel II/OP électricien. (main-d'œuvre) | 0.122 | 1105.43 | 134.862 |
| % | % | Frais de chantier des unités d'ouvrage | 2 % | 20606.989 | 412.140 |
|  |  | Coûts directs |  |  | 21019.129 |
