# Extincteur

- Propriété du fichier: CYPE Ingenieros S.A.
- Format: FIEBDC-3/2016
- Logiciel: Générateur de prix de la construction. CYPE Ingenieros, S.A.
- Date: 11/07/2023
- Zone géographique: Cameroun
- Devise: XAF
- Coûts indirects: 3 %
- Frais généraux: 13 %
- Bénéfice: 6 %
- TVA: 19.25 %

## T Équipements techniques

### TI Protections contre les incendies

#### TIX Extincteurs

**TIX010** U Extincteur.
Extincteur portable de poussière chimique ABC polyvalente antibraise, avec pression incorporée, d'efficacité 21A-144B-C, avec 6 kg d'agent extincteur, avec manomètre et tuyau avec embout diffuseur, placée dans armoire métallique avec porte vitrée, de 700x280x210 mm. Comprend la vitre en verre incolore et les accessoires de montage.
Inclut: Implantation. Fixation de l'armoire au parement. Mise en place de l'extincteur dans l'armoire. Mise en place, montage, ajustement et fixation de la vitre.
Critère pour le métré: Nombre d'unités prévues, selon documentation graphique du Projet.
Critère pour le mémoire: On mesurera le nombre d'unités réellement mises en place selon les spécifications du Projet.

| Code | U | Désignation | Quantité | Prix | Montant |
|---|---|---|---|---|---|
| mt41ixi010a | U | Extincteur portable de poussière chimique ABC polyvalente antibraise, avec pression incorporée, d'efficacité 21A-144B-C, avec 6 kg d'agent extincteur, avec manomètre et tuyau avec embout diffuseur, avec accessoires de montage, selon NF EN 3. (matériau) | 1 | 35579.97 | 35579.970 |
| mt41ixw010b | U | Armoire métallique avec porte à vitrer, de 700x280x210 mm, pour extincteur à poudre de 6 à 12 kg. (matériau) | 1 | 57496.5 | 57496.500 |
| mt41ixw020 | m² | Vitre en verre incolore de 4 mm d'épaisseur. (matériau) | 0.194 | 13253.25 | 2571.131 |
| mo113 | h | Ouvrier d'exécution I/OE1 construction. (main-d'œuvre) | 0.366 | 935.54 | 342.408 |
| % | % | Frais de chantier des unités d'ouvrage | 2 % | 95990.009 | 1919.800 |
|  |  | Coûts directs |  |  | 97909.809 |

Déchets:
- pose: mt41ixw020 Vitre en verre incolore de 4 mm d'épaisseur; facteur de déchet 0.011

## Ressources

**mt41ixi010a** U Extincteur portable de poussière chimique ABC polyvalente antibraise
Données techniques: Coût énergétique 706.196 MJ; Émission de CO2 92.839 kg
Déchets:
- emballage: re150101 Emballages en papier et en carton. (composant de déchet); quantité 0.072 kg; Code CED 15 01 01; Masse de l'élément 1 kg; Volume 0.001333 m3

**mt41ixw010b** U Armoire métallique avec porte à vitrer, de 700x280x210 mm, pour extincteur à poudre de 6 à 12 kg
Données techniques: Coût énergétique 0.019 MJ; Émission de CO2 0.030 kg
Déchets:
- emballage: re150101 Emballages en papier et en carton; quantité 0.036 kg

**mt41ixw020** m² Vitre en verre incolore de 4 mm d'épaisseur
Données techniques: Coût énergétique 35.387 MJ; Émission de CO2 2.630 kg; Code CED 17 02 02; Masse de l'élément 10 kg; Volume 0.01 m3
Déchets:
- emballage: re170604 Matériaux d'isolation distincts de ceux spécifiés dans les codes 17 06 01 et 17 06 03. (composant de déchet); quantité 0.013 kg; Code CED 17 06 04; Masse de l'élément 1 kg; Volume 0.001667 m3
