# Clapet de non retour de fonte de fer, DN 150 mm

- Propriété du fichier: CYPE INGENIEROS, S.A.
- Format: FIEBDC-3/2002
- Zone géographique: Cameroun
- Devise: XAF
- Coûts indirects: 3.00 %
- Frais généraux: 13.00 %
- Bénéfice: 6.00 %
- TVA: 19.25 %

**TPA040** U Clapet de non retour de fonte de fer, DN 150 mm.
Clapet de non retour à double battant, avec corps de fonte de fer et battant, axe et ressort d'acier inoxydable, DN 150 mm, PN 16 atm. Totalement montée, connectée et testée.
Inclut: Implantation. Mise en place de la vanne. Connexion.
Critère de métré de projet: Nombre d'unités prévues, selon documentation graphique du Projet.
Critère de mesure de l'ouvrage: On mesurera le nombre d'unités réellement exécutées selon les spécifications du Projet.

| Code | U | Désignation | Quantité | Prix | Montant |
|---|---|---|---|---|---|
| mt37svr020h | U | Clapet de non retour à double battant, avec corps de fonte de fer et battant, axe et ressort d'acier inoxydable, DN 150 mm, PN 16 atm. (matériau) | 1.000 | 97861.65 | 97861.65 |
| mt37www010 | U | Produits complémentaires pour installations de plomberie. (matériau) | 1.000 | 1131.31 | 1131.31 |
| mo008 | h | Compagnon professionnel III/CP2 plombier. (main-d'œuvre) | 0.366 | 1070.33 | 391.74 |
| mo107 | h | Ouvrier professionnel II/OP plombier. (main-d'œuvre) | 0.366 | 653.53 | 239.19 |
| % | % | Coûts directs complémentaires | 2 % | 99623.89 | 1992.48 |
|  |  | Coûts directs |  |  | 101616.37 |
