# Groupe de ventilation pour installation individuelle

- Propriété du fichier: CYPE Ingenieros S.A.
- Format: FIEBDC-3/2016
- Logiciel: Générateur de prix de la construction. CYPE Ingenieros, S.A.
- Date: 09/11/2024
- Zone géographique: Cameroun
- Devise: XAF
- Coûts indirects: 3 %
- Frais généraux: 13 %
- Bénéfice: 6 %
- TVA: 19.25 %

## T Équipements techniques

### TV Climatisation et ventilation

#### TVM Ventilation mécanique pour logements

**TVM140** U Groupe de ventilation pour installation individuelle.
Groupe de ventilation hygroréglable composé de ventilateur centrifuge, avec moteur de deux vitesses pour alimentation monophasée à 230 V et 50 Hz de fréquence, avec protection thermique, carcasse extérieur en plastique de 260x268x303 mm et boîte à bornes avec condensateur, de puissance nominale 45 W, débit maximum 250 m³/h, avec 5 bouches d'entrée, 4 pour connexion aux conduits d'extraction de 80 mm de diamètre et 1 pour connexion aux conduit d'extraction de 125 mm de diamètre et bouche de sortie supérieure de 125 mm de diamètre, avec interrupteur à distance encastrable. Comprend les éléments de fixation, le tube protecteur du câblage et les câbles.
Inclut: Implantation. Mise en place et fixation du groupe. Montage et connexion de l'interrupteur à distance. Connexion au réseau électrique. Connexion des conduits. Contrôle de son bon fonctionnement.
Critère pour le métré: Nombre d'unités prévues, selon documentation graphique du Projet.
Critère pour le mémoire: On mesurera le nombre d'unités réellement exécutées selon les spécifications du Projet.

| Code | U | Désignation | Quantité | Prix | Montant |
|---|---|---|---|---|---|
| mt42svi310a | U | Groupe de ventilation hygroréglable composé de ventilateur centrifuge, avec moteur de deux vitesses pour alimentation monophasée à 230 V et 50 Hz de fréquence, avec protection thermique, carcasse extérieur en plastique de 260x268x303 mm et boîte à bornes avec condensateur, de puissance nominale 45 W, débit maximum 250 m³/h, avec 5 bouches d'entrée, 4 pour connexion aux conduits d'extraction de 80 mm de diamètre et 1 pour connexion aux conduit d'extraction de 125 mm de diamètre et bouche de sortie supérieure de 125 mm de diamètre, avec éléments de fixation. (matériau) | 1 | 204035.93 | 204035.930 |
| mt42svi315a | U | Interrupteur à distance encastrable, pour changement de vitesse du groupe de ventilation. (matériau) | 1 | 9274.36 | 9274.360 |
| mt35aia010a | m | Tube souple en PVC, annelé, de couleur noire, de 16 mm de diamètre nominal, pour canalisation encastrée dans des parois maçonnées (horizontales et verticales). Résistance à la compression 320 N, résistance à l'impact 1 joule, température de travail -5°C jusqu'à 60°C, avec degré de protection IP545 selon NF EN 60529, non propagateur de la flamme. Selon NF EN 61386-1 et NF EN 61386-22. (matériau) | 3 | 313.27 | 939.810 |
| mt35cun020a | m | Câble unipolaire H07Z1-K (AS), sa tension assignée étant de 450/750 V, réaction au feu classe Cca-s1a,d1,a1 selon FR EN 50575, avec conducteur multifilaire de cuivre classe 5 (-K) de 1,5 mm² de section, avec isolation de composé thermoplastique à base de polyoléfine sans halogènes à faible émission de fumées et de gaz corrosifs (Z1). (matériau) | 6 | 348.45 | 2090.700 |
| mo011 | h | Compagnon professionnel III/CP2 monteur. (main-d'œuvre) | 0.43 | 1819.81 | 782.518 |
| mo080 | h | Ouvrier professionnel II/OP monteur. (main-d'œuvre) | 0.43 | 1135.46 | 488.248 |
| % | % | Frais de chantier des unités d'ouvrage | 2 % | 217611.566 | 4352.231 |
|  |  | Coûts directs |  |  | 221963.797 |

Déchets:
- pose: mt35aia010a; facteur de déchet 0.0275
- pose: mt35cun020a; facteur de déchet 0.0165

## Ressources

**mt42svi310a** U Groupe de ventilation hygroréglable composé de ventilateur centrifuge
Données techniques: Coût énergétique 107.337 MJ; Émission de CO2 9.396 kg
Déchets:
- emballage: re150101 Emballages en papier et en carton. (composant de déchet); quantité 1.493 kg; Code CED 15 01 01; Masse de l'élément 1 kg; Volume 0.001333 m3

**mt35aia010a** m Tube souple en PVC
Données techniques: Coût énergétique 11.626 MJ; Émission de CO2 0.577 kg; Code CED 17 02 03; Masse de l'élément 0.12 kg; Volume 0.0002 m3

**mt35cun020a** m Câble unipolaire H07Z1-K (AS)
Données techniques: Coût énergétique 2.663 MJ; Émission de CO2 0.201 kg; Code CED 17 04 11; Masse de l'élément 0.02 kg; Volume 0.000013 m3
Déchets:
- emballage: re150101 Emballages en papier et en carton; quantité 0.065 kg
