# Casquette contre la pluie de tôle galvanisée

- Propriété du fichier: CYPE Ingenieros S.A.
- Format: FIEBDC-3/2016
- Logiciel: Générateur de prix de la construction. CYPE Ingenieros, S.A.
- Date: 02/07/2021
- Zone géographique: Cameroun
- Devise: XAF
- Coûts indirects: 3 %
- Frais généraux: 13 %
- Bénéfice: 6 %
- TVA: 19.25 %

## T Équipements techniques

### TV Climatisation et ventilation

#### TVV Ventilation additionnelle spécifique en cuisine pour logements

**TVV060** U Casquette contre la pluie de tôle galvanisée, modèle CT-400 Teja "S&P", pour conduit de sortie de 400 mm de diamètre extérieur en toiture inclinée avec recouvrement de tuiles, finition lisse, avec maille de protection contre l'entrée de feuilles et d'oiseaux, bavette en plomb et fût de raccordement au conduit.

| Code | U | Désignation | Quantité | Prix | Montant |
|---|---|---|---|---|---|
| mt42svs270LD | U | Casquette contre la pluie de tôle galvanisée, modèle CT-400 Teja "S&P", pour conduit de sortie de 400 mm de diamètre extérieur en toiture inclinée avec recouvrement de tuiles, finition lisse, avec maille de protection contre l'entrée de feuilles et d'oiseaux, bavette en plomb et fût de raccordement au conduit. (matériau) | 1 | 237861 | 237861.000 |
| mo011 | h | Compagnon professionnel III/CP2 monteur. (main-d'œuvre) | 0.236 | 1103.42 | 260.407 |
| mo080 | h | Ouvrier professionnel II/OP monteur. (main-d'œuvre) | 0.118 | 687.31 | 81.103 |
| % | % | Frais de chantier des unités d'ouvrage | 2 % | 238202.510 | 4764.050 |
|  |  | Coûts directs |  |  | 242966.560 |

## Ressources

**mt42svs270LD** U Casquette contre la pluie de tôle galvanisée
Données techniques: Coût énergétique 427.430 MJ; Émission de CO2 44.668 kg
Déchets:
- emballage: re150101 Emballages en papier et en carton. (composant de déchet); quantité 1.351 kg; Code CED 15 01 01; Masse de l'élément 1 kg; Volume 0.001333 m3
